# Secador de manos eléctrico

- Propiedad del archivo: CYPE INGENIEROS, S.A.
- Formato: FIEBDC-3/2002
- Divisa: EUR
- Costes indirectos: 3.00 %
- IVA: 21.00 %

**SMB010** Ud Secador de manos eléctrico, serie Airblade dB, modelo AB14 "DYSON", con acústica diseñada para reducir el nivel de ruido, filtro HEPA, alimentación monofásica a 230 V, potencia nominal 1600 W, motor digital Dyson, carcasa de policarbonato y ABS color gris, activación automática mediante infrarrojos, tiempo de secado de manos 10 segundos, velocidad de salida del aire 690 km/h, flujo de aire 35 litros/segundo, 661 mm de altura, 303 mm de anchura y 247 mm de fondo.
Suministro e instalación de secador de manos eléctrico, serie Airblade dB, modelo AB14 "DYSON", con acústica diseñada para reducir el nivel de ruido, filtro HEPA, alimentación monofásica a 230 V, potencia nominal 1600 W, motor digital Dyson, carcasa de policarbonato y ABS color gris, activación automática mediante infrarrojos, tiempo de secado de manos 10 segundos, velocidad de salida del aire 690 km/h, flujo de aire 35 litros/segundo, 661 mm de altura, 303 mm de anchura y 247 mm de fondo, con aditivo antimicrobiano en la carcasa y en la salida de aire, tasa de reducción bacteriana en la superficie externa y en el filtro de aire del 99,9%, placa posterior y soporte de montaje de acero galvanizado, protección IP 35, peso 8,2 kg, nivel sonoro 82 dB. Totalmente montado.
Incluye: Replanteo y trazado en el paramento de la situación del secador de manos. Colocación y fijación de los accesorios de soporte.
Criterio de medición de proyecto: Número de unidades previstas, según documentación gráfica de Proyecto.
Criterio de medición de obra: Se medirá el número de unidades realmente colocadas según especificaciones de Proyecto.

| Código | Ud | Descripción | Rendimiento | Precio | Importe |
|---|---|---|---|---|---|
| mt31sdy010a | Ud | Secador de manos eléctrico, serie Airblade dB, modelo AB14 "DYSON", con acústica diseñada para reducir el nivel de ruido, filtro HEPA, alimentación monofásica a 230 V, potencia nominal 1600 W, motor digital Dyson, carcasa de policarbonato y ABS color gris, activación automática mediante infrarrojos, tiempo de secado de manos 10 segundos, velocidad de salida del aire 690 km/h, flujo de aire 35 litros/segundo, 661 mm de altura, 303 mm de anchura y 247 mm de fondo, con aditivo antimicrobiano en la carcasa y en la salida de aire, tasa de reducción bacteriana en la superficie externa y en el filtro de aire del 99,9%, placa posterior y soporte de montaje de acero galvanizado, protección IP 35, peso 8,2 kg, nivel sonoro 82 dB. (material) | 1.000 | 1049.00 | 1049.00 |
| mo107 | h | Ayudante fontanero. (mano de obra) | 0.252 | 16.40 | 4.13 |
| % | % | Costes directos complementarios | 2 % | 1053.13 | 21.06 |
|  |  | Costes directos |  |  | 1074.19 |
